# Bol·lard amb llum, de ferro fos

- Propietat de l'arxiu: CYPE INGENIEROS, S.A.
- Format: FIEBDC-3/2002
- Divisa: EUR
- Costos indirectes: 3.00 %
- IVA: 21.00 %

## T Equipament urbà

### TI Il·luminació viària

#### TIR Bol·lards amb llum

**TIR010** U Bol·lard amb llum, de ferro fos.
Bol·lard model Finisterre "SANTA & COLE", col·locat en superfície, de 810 mm d'altura, compost per cos de ferro colat amb protecció antioxidant i acabat pintat, de color negre, i difusor de vidre emmotllat de gran resistència, amb 4 led de 1 W, color blanc, classe de protecció II, grau de protecció IP55, fixada a una superfície suport (no inclosa en aquest preu). Inclús replanteig, elements d'ancoratge, accessoris i eliminació i neteja del material sobrant.
Inclou: Replanteig. Col·locació dels elements d'ancoratge. Muntatge del bol·lard. Connexionat. Eliminació i neteja del material sobrant.
Criteri d'amidament de projecte: Nombre d'unitats previstes, segons documentació gràfica de Projecte.
Criteri de mesura d'obra: Es mesurarà el nombre d'unitats realment executades segons especificacions de Projecte.

| Codi | Ut | Descripció | Rendiment | Preu | Import |
|---|---|---|---|---|---|
| mt34syc400e | U | Bol·lard model Finisterre "SANTA & COLE", per col·locar en superfície, de 810 mm d'altura, compost per cos de ferro colat amb protecció antioxidant i acabat pintat, de color negre, i difusor de vidre emmotllat de gran resistència, amb 4 led de 1 W, color blanc, classe de protecció II, grau de protecció IP55, inclús perns d'ancoratge. (material) | 1.000 | 1011.44 | 1011.44 |
| mt09reh330 | kg | Morter de resina epoxi amb sorra de sílice, d'enduriment ràpid, per a reblert d'ancoratges. (material) | 0.200 | 5.11 | 1.02 |
| mo020 | h | Oficial 1ª construcció. (mà d'obra) | 0.264 | 28.42 | 7.50 |
| mo077 | h | Ajudant construcció. (mà d'obra) | 0.264 | 25.28 | 6.67 |
| mo003 | h | Oficial 1ª electricista. (mà d'obra) | 0.264 | 29.34 | 7.75 |
| mo102 | h | Ajudant electricista. (mà d'obra) | 0.264 | 25.25 | 6.67 |
| % | % | Costos directes complementaris | 2 % | 1041.05 | 20.82 |
|  |  | Costos directes |  |  | 1061.87 |
