# Reixa de fosa, per a protecció d'escocell

- Propietat de l'arxiu: CYPE INGENIEROS, S.A.
- Format: FIEBDC-3/2002
- Divisa: EUR
- Costos indirectes: 3.00 %
- IVA: 21.00 %

## T Equipament urbà

### TM Mobiliari urbà

#### TMA Proteccions d'escocells

**TMA010** U Reixa de fosa, per a protecció d'escocell.
Reixa model Henri Matisse "SANTA & COLE", de 100x100 cm, per a protecció d'escocell, formada per dues peces de fosa de ferro acabat granallat, fixada a una superfície suport.
Criteri de valoració econòmica: El preu no inclou la superfície suport.
Inclou: Replanteig. Col·locació del marc de recolzament. Muntatge de la reixa. Eliminació i neteja del material sobrant.
Criteri d'amidament de projecte: Nombre d'unitats previstes, segons documentació gràfica de Projecte.
Criteri de mesura d'obra: Es mesurarà el nombre d'unitats realment executades segons especificacions de Projecte.

| Codi | Ut | Descripció | Rendiment | Preu | Import |
|---|---|---|---|---|---|
| mt52rsc010a | U | Reixa model Henri Matisse "SANTA & COLE", de 100x100 cm, per a protecció d'escocell, formada per dues peces de fosa de ferro acabat granallat, segons UNE-EN 124. Inclús marc d'acer galvanitzat. (material) | 1.000 | 686.55 | 686.55 |
| mo087 | h | Ajudant construcció d'obra civil. (mà d'obra) | 0.106 | 25.28 | 2.68 |
| % | % | Costos directes complementaris | 2 % | 689.23 | 13.78 |
|  |  | Costos directes |  |  | 703.01 |
