# Aparcament per a bicicletes, d'acer inoxidable

- Propietat de l'arxiu: CYPE INGENIEROS, S.A.
- Format: FIEBDC-3/2002
- Divisa: EUR
- Costos indirectes: 3.00 %
- IVA: 21.00 %

## T Equipament urbà

### TM Mobiliari urbà

#### TMI Aparcaments per a bicicletes

**TMI010** U Aparcament per a bicicletes, d'acer inoxidable.
Aparcament per a bicicletes model Montana "SANTA & COLE" per a 4 bicicletes, de 275 cm de longitud, compost per 4 suports de tub d'acer inoxidable AISI 304 acabat esmerilat de 33 mm de diàmetre, platines en els extrems per a fixació al paviment i pinça d'unió entre dos suports, d'acer inoxidable AISI 304 acabat esmerilat i poliamida de color negre, fixat a una superfície suport amb elements d'ancoratge.
Criteri de valoració econòmica: El preu no inclou la superfície suport.
Inclou: Replanteig. Muntatge. Eliminació i neteja del material sobrant.
Criteri d'amidament de projecte: Nombre d'unitats previstes, segons documentació gràfica de Projecte.
Criteri de mesura d'obra: Es mesurarà el nombre d'unitats realment executades segons especificacions de Projecte.

| Codi | Ut | Descripció | Rendiment | Preu | Import |
|---|---|---|---|---|---|
| mt52asc020a | U | Aparcament per a bicicletes model Montana "SANTA & COLE" per a 4 bicicletes, de 275 cm de longitud, compost per 4 suports de tub d'acer inoxidable AISI 304 acabat esmerilat de 33 mm de diàmetre, platines en els extrems per a fixació al paviment i pinça d'unió entre dos suports, d'acer inoxidable AISI 304 acabat esmerilat i poliamida de color negre, inclús perns d'ancoratge. (material) | 1.000 | 1802.20 | 1802.20 |
| mt09reh330 | kg | Morter de resina epoxi amb sorra de sílice, d'enduriment ràpid, per a reblert d'ancoratges. (material) | 0.200 | 5.11 | 1.02 |
| mo041 | h | Oficial 1ª construcció d'obra civil. (mà d'obra) | 0.528 | 28.42 | 15.01 |
| mo087 | h | Ajudant construcció d'obra civil. (mà d'obra) | 0.528 | 25.28 | 13.35 |
| % | % | Costos directes complementaris | 2 % | 1831.58 | 36.63 |
|  |  | Costos directes |  |  | 1868.21 |
