# Aparcament per a bicicletes, d'escuma de poliuretà

- Propietat de l'arxiu: CYPE INGENIEROS, S.A.
- Format: FIEBDC-3/2002
- Divisa: EUR
- Costos indirectes: 3.00 %
- IVA: 21.00 %

## T Equipament urbà

### TM Mobiliari urbà

#### TMI Aparcaments per a bicicletes

**TMI030** U Aparcament per a bicicletes, d'escuma de poliuretà.
Aparcament per a bicicletes model Key "SANTA & COLE", per a 2 bicicletes, amb cos d'escuma de poliuretà color vermell, estructura interior de perfils d'acer i base de fosa d'alumini pintada en color gris, fixat a una base de formigó HM-20/P/20/X0 amb elements d'ancoratge.
Criteri de valoració econòmica: El preu inclou l'excavació.
Inclou: Replanteig. Excavació amb mitjans manuals. Formigonat de la base de recolzament. Muntatge. Eliminació i neteja del material sobrant.
Criteri d'amidament de projecte: Nombre d'unitats previstes, segons documentació gràfica de Projecte.
Criteri de mesura d'obra: Es mesurarà el nombre d'unitats realment executades segons especificacions de Projecte.

| Codi | Ut | Descripció | Rendiment | Preu | Import |
|---|---|---|---|---|---|
| mt52asc040a | U | Aparcament per a bicicletes model Key "SANTA & COLE", per a 2 bicicletes, amb cos d'escuma de poliuretà color vermell, estructura interior de perfils d'acer i base de fosa d'alumini pintada en color gris, inclús perns d'ancoratge. (material) | 1.000 | 293.22 | 293.22 |
| mt10hmf010tLb | m³ | Formigó HM-20/B/20/X0, fabricat en central. (material) | 0.250 | 87.66 | 21.92 |
| mt09reh330 | kg | Morter de resina epoxi amb sorra de sílice, d'enduriment ràpid, per a reblert d'ancoratges. (material) | 0.200 | 5.11 | 1.02 |
| mo041 | h | Oficial 1ª construcció d'obra civil. (mà d'obra) | 0.659 | 28.42 | 18.73 |
| mo087 | h | Ajudant construcció d'obra civil. (mà d'obra) | 0.659 | 25.28 | 16.66 |
| % | % | Costos directes complementaris | 2 % | 351.55 | 7.03 |
|  |  | Costos directes |  |  | 358.58 |
