# Jardinera de fosa

- Propietat de l'arxiu: CYPE INGENIEROS, S.A.
- Format: FIEBDC-3/2002
- Divisa: EUR
- Costos indirectes: 3.00 %
- IVA: 21.00 %

## T Equipament urbà

### TM Mobiliari urbà

#### TMJ Jardineres

**TMJ010** U Jardinera de fosa.
Jardinera circular model Casicilíndrica "SANTA & COLE", de 100 cm de diàmetre i 65 cm d'altura, de fosa de ferro amb protecció antioxidant i pintura de color gris.
Inclou: Col·locació de la jardinera. Eliminació i neteja del material sobrant.
Criteri d'amidament de projecte: Nombre d'unitats previstes, segons documentació gràfica de Projecte.
Criteri de mesura d'obra: Es mesurarà el nombre d'unitats realment executades segons especificacions de Projecte.

| Codi | Ut | Descripció | Rendiment | Preu | Import |
|---|---|---|---|---|---|
| mt52jsc010h | U | Jardinera circular model Casicilíndrica "SANTA & COLE", de 100 cm de diàmetre i 65 cm d'altura, de fosa de ferro amb protecció antioxidant i pintura de color gris. (material) | 1.000 | 1995.29 | 1995.29 |
| mq04cag010a | h | Camió amb grua de fins a 6 t. (maquinària) | 0.220 | 56.47 | 12.42 |
| mo041 | h | Oficial 1ª construcció d'obra civil. (mà d'obra) | 0.264 | 28.42 | 7.50 |
| mo087 | h | Ajudant construcció d'obra civil. (mà d'obra) | 0.264 | 25.28 | 6.67 |
| % | % | Costos directes complementaris | 2 % | 2021.88 | 40.44 |
|  |  | Costos directes |  |  | 2062.32 |
