# Aparcament per a bicicletes, de fosa

- Propietat de l'arxiu: CYPE Ingenieros S.A.
- Format: FIEBDC-3/2016
- Programa: Generador de preus de la construcció. CYPE Ingenieros, S.A.
- Data: 05/07/2024
- Divisa: EUR
- Costos indirectes: 3 %
- IVA: 21 %

## T Equipament urbà

### TM Mobiliari urbà

#### TMI Aparcaments per a bicicletes

**TMI040** U Aparcament per a bicicletes, de fosa.
Aparcament per a bicicletes model Sammy "SANTA & COLE", per a 2 bicicletes, de fosa de ferro amb protecció antioxidant i pintura de color negre, fixat a una base de formigó HM-20/P/20/X0 amb elements d'ancoratge.
Criteri de valoració econòmica: El preu inclou l'excavació.
Inclou: Replanteig. Excavació amb mitjans manuals. Formigonat de la base de recolzament. Muntatge. Eliminació i neteja del material sobrant.
Criteri d'amidament de projecte: Nombre d'unitats previstes, segons documentació gràfica de Projecte.
Criteri de mesura d'obra: Es mesurarà el nombre d'unitats realment executades segons especificacions de Projecte.

| Codi | Ut | Descripció | Rendiment | Preu | Import |
|---|---|---|---|---|---|
| mt52asc050a | U | Aparcament per a bicicletes model Sammy "SANTA & COLE", per a 2 bicicletes, de fosa de ferro amb protecció antioxidant i pintura de color negre, inclús perns d'ancoratge. (material) | 1 | 371.88 | 371.880 |
| mt10hmf010tLb | m³ | Formigó HM-20/B/20/X0, fabricat en central. (material) | 0.25 | 87.66 | 21.915 |
| mt09reh330 | kg | Morter de resina epoxi amb sorra de sílice, d'enduriment ràpid, per a reblert d'ancoratges. (material) | 0.2 | 5.11 | 1.022 |
| mo041 | h | Oficial 1ª construcció d'obra civil. (mà d'obra) | 0.659 | 28.42 | 18.729 |
| mo087 | h | Ajudant construcció d'obra civil. (mà d'obra) | 0.659 | 25.28 | 16.660 |
| % | % | Costos directes complementaris | 2 % | 430.206 | 8.604 |
|  |  | Costos directes |  |  | 438.810 |

Residus:
- col·locació: mt10hmf010tLb Formigó HM-20/B/20/X0, fabricat en central; factor de residu 0.00135719
- col·locació: mt09reh330 Morter de resina epoxi amb sorra de sílice, d'enduriment ràpid, per a reblert d'ancoratges; factor de residu 0.042925

## Recursos

**mt52asc050a** U Aparcament per a bicicletes model Sammy "SANTA & COLE"
Dades tècniques: Cost energètic 818.530 MJ; Emissió de CO2 54.002 kg
Residus:
- embalatge: re150101 Envasos de paper i cartró. (component de residu); rendiment 3.665 kg; Codi LER 15 01 01; Massa de l'element 1 kg; Volum 0.001333 m3

**mt10hmf010tLb** m³ Formigó HM-20/B/20/X0, fabricat en central
Dades tècniques: Cost energètic 1840.000 MJ; Emissió de CO2 230.000 kg; Codi LER 17 01 01; Massa de l'element 2300 kg; Volum 1.533333 m3

**mt09reh330** kg Morter de resina epoxi amb sorra de sílice, d'enduriment ràpid, per a reblert d'ancoratges
Dades tècniques: Cost energètic 2.251 MJ; Emissió de CO2 0.184 kg; Codi LER 17 09 04; Massa de l'element 1 kg; Volum 0.000667 m3
Residus:
- embalatge: re170203 Plàstic. (component de residu); rendiment 0.003 kg; Codi LER 17 02 03; Massa de l'element 1 kg; Volum 0.001667 m3
