# Bol·lard fix, d'acer corten

- Propietat de l'arxiu: CYPE Ingenieros S.A.
- Format: FIEBDC-3/2016
- Programa: Generador de preus de la construcció. CYPE Ingenieros, S.A.
- Data: 05/07/2024
- Divisa: EUR
- Costos indirectes: 3 %
- IVA: 21 %

## T Equipament urbà

### TP Proteccions per als vianants

#### TPH Fites i bol·lards

**TPH010** U Bol·lard fix, d'acer corten.
Bol·lard fixe model Táctil "SANTA & COLE", de 90 cm d'altura, de planxa d'acer corten acabat granallat siluetejada mitjançant oxitall, fixat a una superfície suport amb aglomerant hidràulic, compost per ciments d'alta resistència i additius específics, d'enduriment ràpid, i elements d'ancoratge.
Criteri de valoració econòmica: El preu no inclou la superfície suport.
Inclou: Replanteig. Muntatge. Eliminació i neteja del material sobrant.
Criteri d'amidament de projecte: Nombre d'unitats previstes, segons documentació gràfica de Projecte.
Criteri de mesura d'obra: Es mesurarà el nombre d'unitats realment executades segons especificacions de Projecte.

| Codi | Ut | Descripció | Rendiment | Preu | Import |
|---|---|---|---|---|---|
| mt52hsc010a | U | Bol·lard fixe model Táctil "SANTA & COLE", de 90 cm d'altura, de planxa d'acer corten acabat granallat siluetejada mitjançant oxitall, inclús perns d'ancoratge. (material) | 1 | 300.37 | 300.370 |
| mt09amp010a | kg | Aglomerant hidràulic, compost per ciments d'alta resistència i additius específics, d'enduriment ràpid. (material) | 0.2 | 0.65 | 0.130 |
| mo041 | h | Oficial 1ª construcció d'obra civil. (mà d'obra) | 0.528 | 28.42 | 15.006 |
| mo087 | h | Ajudant construcció d'obra civil. (mà d'obra) | 0.528 | 25.28 | 13.348 |
| % | % | Costos directes complementaris | 2 % | 328.854 | 6.577 |
|  |  | Costos directes |  |  | 335.431 |

## Recursos

**mt52hsc010a** U Bol·lard fixe model Táctil "SANTA & COLE"
Dades tècniques: Cost energètic 196.646 MJ; Emissió de CO2 10.273 kg
Residus:
- embalatge: re150101 Envasos de paper i cartró. (component de residu); rendiment 0.086 kg; Codi LER 15 01 01; Massa de l'element 1 kg; Volum 0.001333 m3
