# Paperera per a platja, de polietilè

- Propietat de l'arxiu: CYPE Ingenieros S.A.
- Format: FIEBDC-3/2016
- Programa: Generador de preus de la construcció. CYPE Ingenieros, S.A.
- Data: 05/07/2024
- Divisa: EUR
- Costos indirectes: 3 %
- IVA: 21 %

## T Equipament urbà

### TY Equipament per a platges

#### TYP Papereres

**TYP010** U Paperera per a platja, de polietilè.
Paperera per a platja model Bina "SANTA & COLE", de 122 cm d'altura, amb cos troncocònic i tapa rodona amb forat central, de polietilè de color blau, encastada. Inclús replanteig, i eliminació i neteja del material sobrant Inclou: Replanteig. Col·locació de la paperera. Eliminació i neteja del material sobrant.
Criteri d'amidament de projecte: Nombre d'unitats previstes, segons documentació gràfica de Projecte.
Criteri de mesura d'obra: Es mesurarà el nombre d'unitats realment executades segons especificacions de Projecte.

| Codi | Ut | Descripció | Rendiment | Preu | Import |
|---|---|---|---|---|---|
| mt52psc060j | U | Paperera per a platja model Bina "SANTA & COLE", per a encastar, de 122 cm d'altura i 165 litres de capacitat, amb cos troncocònic i tapa rodona amb forat central, de polietilè de color blau. (material) | 1 | 257.46 | 257.460 |
| mo041 | h | Oficial 1ª construcció d'obra civil. (mà d'obra) | 0.211 | 28.42 | 5.997 |
| mo087 | h | Ajudant construcció d'obra civil. (mà d'obra) | 0.211 | 25.28 | 5.334 |
| % | % | Costos directes complementaris | 2 % | 268.791 | 5.376 |
|  |  | Costos directes |  |  | 274.167 |

## Recursos

**mt52psc060j** U Paperera per a platja model Bina "SANTA & COLE"
Dades tècniques: Cost energètic 1233.406 MJ; Emissió de CO2 43.813 kg
Residus:
- embalatge: re150101 Envasos de paper i cartró. (component de residu); rendiment 0.086 kg; Codi LER 15 01 01; Massa de l'element 1 kg; Volum 0.001333 m3
