# Jardinera d'acer inoxidable

- Propietat de l'arxiu: CYPE INGENIEROS, S.A.
- Format: FIEBDC-3/2002
- Divisa: EUR
- Costos indirectes: 3.00 %
- IVA: 21.00 %

## T Equipament urbà

### TM Mobiliari urbà

#### TMJ Jardineres

**TMJ020** U Jardinera d'acer inoxidable.
Jardinera model Plaza "SANTA & COLE", de 120x120x80 cm, amb panells d'acer inoxidable AISI 304 i estructura de perfils d'acer amb protecció antioxidant i pintura de color negre.
Inclou: Col·locació de la jardinera. Eliminació i neteja del material sobrant.
Criteri d'amidament de projecte: Nombre d'unitats previstes, segons documentació gràfica de Projecte.
Criteri de mesura d'obra: Es mesurarà el nombre d'unitats realment executades segons especificacions de Projecte.

| Codi | Ut | Descripció | Rendiment | Preu | Import |
|---|---|---|---|---|---|
| mt52jsc030r | U | Jardinera model Plaza "SANTA & COLE", de 120x120x80 cm, amb panells d'acer inoxidable AISI 304 i estructura de perfils d'acer amb protecció antioxidant i pintura de color negre, inclús fons de malla metàl·lica galvanitzada en calent i cubeta interior de fibra de vidre. (material) | 1.000 | 3761.74 | 3761.74 |
| mq04cag010a | h | Camió amb grua de fins a 6 t. (maquinària) | 0.220 | 56.47 | 12.42 |
| mo041 | h | Oficial 1ª construcció d'obra civil. (mà d'obra) | 0.264 | 28.42 | 7.50 |
| mo087 | h | Ajudant construcció d'obra civil. (mà d'obra) | 0.264 | 25.28 | 6.67 |
| % | % | Costos directes complementaris | 2 % | 3788.33 | 75.77 |
|  |  | Costos directes |  |  | 3864.10 |
