# Banc de resines

- Propietat de l'arxiu: CYPE INGENIEROS, S.A.
- Format: FIEBDC-3/2002
- Divisa: EUR
- Costos indirectes: 3.00 %
- IVA: 21.00 %

## T Equipament urbà

### TM Mobiliari urbà

#### TMB Bancs, cadires i taules

**TMB030** U Banc de resines.
Banc model Clac "SANTA & COLE", de 64x87x60 cm, amb seient i respatller de perfils de poliestirè extrusionat de color gris i cos estructural amb reposabraços de fosa de poliamida amb fibra de vidre de color gris, fixat a una superfície suport amb elements d'ancoratge.
Criteri de valoració econòmica: El preu no inclou la superfície suport.
Inclou: Replanteig. Muntatge. Eliminació i neteja del material sobrant.
Criteri d'amidament de projecte: Nombre d'unitats previstes, segons documentació gràfica de Projecte.
Criteri de mesura d'obra: Es mesurarà el nombre d'unitats realment executades segons especificacions de Projecte.

| Codi | Ut | Descripció | Rendiment | Preu | Import |
|---|---|---|---|---|---|
| mt52bsc160a | U | Banc model Clac "SANTA & COLE", de 64x87x60 cm, amb seient i respatller de perfils de poliestirè extrusionat de color gris i cos estructural amb reposabraços de fosa de poliamida amb fibra de vidre de color gris, inclús perns d'ancoratge. (material) | 1.000 | 386.19 | 386.19 |
| mt09reh330 | kg | Morter de resina epoxi amb sorra de sílice, d'enduriment ràpid, per a reblert d'ancoratges. (material) | 0.200 | 5.11 | 1.02 |
| mo041 | h | Oficial 1ª construcció d'obra civil. (mà d'obra) | 0.699 | 28.42 | 19.87 |
| mo087 | h | Ajudant construcció d'obra civil. (mà d'obra) | 0.699 | 25.28 | 17.67 |
| % | % | Costos directes complementaris | 2 % | 424.75 | 8.50 |
|  |  | Costos directes |  |  | 433.25 |
