# Banc de fusta

- Propietat de l'arxiu: CYPE INGENIEROS, S.A.
- Format: FIEBDC-3/2002
- Divisa: EUR
- Costos indirectes: 3.00 %
- IVA: 21.00 %

## T Equipament urbà

### TM Mobiliari urbà

#### TMB Bancs, cadires i taules

**TMB020** U Banc de fusta.
Banc model Bancal "SANTA & COLE" d'un tram sense respatller, de 51x45x224 cm, amb seient de taulons de 50/65x160 mm de fusta tropical amb certificat FSC Puro tractada amb oli de dos components i cos estructural de planxa doblegada d'acer de 6 mm d'espessor amb protecció antioxidant i pintura, fixat a una superfície suport amb elements d'ancoratge.
Criteri de valoració econòmica: El preu no inclou la superfície suport.
Inclou: Replanteig. Muntatge. Eliminació i neteja del material sobrant.
Criteri d'amidament de projecte: Nombre d'unitats previstes, segons documentació gràfica de Projecte.
Criteri de mesura d'obra: Es mesurarà el nombre d'unitats realment executades segons especificacions de Projecte.

| Codi | Ut | Descripció | Rendiment | Preu | Import |
|---|---|---|---|---|---|
| mt52bsc050a | U | Banc model Bancal "SANTA & COLE" d'un tram sense respatller, de 51x45x224 cm, amb seient de taulons de 50/65x160 mm de fusta tropical amb certificat FSC Puro tractada amb oli de dos components i cos estructural de planxa doblegada d'acer de 6 mm d'espessor amb protecció antioxidant i pintura, inclús perns d'ancoratge. (material) | 1.000 | 979.77 | 979.77 |
| mt09reh330 | kg | Morter de resina epoxi amb sorra de sílice, d'enduriment ràpid, per a reblert d'ancoratges. (material) | 0.100 | 5.11 | 0.51 |
| mo041 | h | Oficial 1ª construcció d'obra civil. (mà d'obra) | 0.659 | 28.42 | 18.73 |
| mo087 | h | Ajudant construcció d'obra civil. (mà d'obra) | 0.659 | 25.28 | 16.66 |
| % | % | Costos directes complementaris | 2 % | 1015.67 | 20.31 |
|  |  | Costos directes |  |  | 1035.98 |
