# Paperera de polietilè

- Propietat de l'arxiu: CYPE INGENIEROS, S.A.
- Format: FIEBDC-3/2002
- Divisa: EUR
- Costos indirectes: 3.00 %
- IVA: 21.00 %

## T Equipament urbà

### TM Mobiliari urbà

#### TME Papereres

**TME030** U Paperera de polietilè.
Paperera model Cylindre "SANTA & COLE", de 27 cm de diàmetre, 84 cm d'altura i 36 litres de capacitat, amb cos de polietilè estriat color negre i base de formigó, fixada a una superfície suport amb elements d'ancoratge.
Criteri de valoració econòmica: El preu no inclou la superfície suport.
Inclou: Replanteig. Muntatge. Eliminació i neteja del material sobrant.
Criteri d'amidament de projecte: Nombre d'unitats previstes, segons documentació gràfica de Projecte.
Criteri de mesura d'obra: Es mesurarà el nombre d'unitats realment executades segons especificacions de Projecte.

| Codi | Ut | Descripció | Rendiment | Preu | Import |
|---|---|---|---|---|---|
| mt52psc050a | U | Paperera model Cylindre "SANTA & COLE", de 27 cm de diàmetre, 84 cm d'altura i 36 litres de capacitat, amb cos de polietilè estriat color negre i base de formigó, inclús cubeta interior d'acer galvanitzat i perns d'ancoratge. (material) | 1.000 | 407.64 | 407.64 |
| mt09reh330 | kg | Morter de resina epoxi amb sorra de sílice, d'enduriment ràpid, per a reblert d'ancoratges. (material) | 0.200 | 5.11 | 1.02 |
| mo041 | h | Oficial 1ª construcció d'obra civil. (mà d'obra) | 0.369 | 28.42 | 10.49 |
| mo087 | h | Ajudant construcció d'obra civil. (mà d'obra) | 0.369 | 25.28 | 9.33 |
| % | % | Costos directes complementaris | 2 % | 428.48 | 8.57 |
|  |  | Costos directes |  |  | 437.05 |
