# Paperera per a platja, de polietilè

- Propietat de l'arxiu: CYPE INGENIEROS, S.A.
- Format: FIEBDC-3/2002
- Divisa: EUR
- Costos indirectes: 3.00 %
- IVA: 21.00 %

## T Equipament urbà

### TY Equipament per a platges

#### TYP Papereres

**TYP010** U Paperera per a platja, de polietilè.
Paperera per a platja model Bina "SANTA & COLE", de 122 cm d'altura, amb cos troncocònic i tapa rodona amb forat central, de polietilè de color blau, encastada. Inclús replanteig, i eliminació i neteja del material sobrant Inclou: Replanteig. Col·locació de la paperera. Eliminació i neteja del material sobrant.
Criteri d'amidament de projecte: Nombre d'unitats previstes, segons documentació gràfica de Projecte.
Criteri de mesura d'obra: Es mesurarà el nombre d'unitats realment executades segons especificacions de Projecte.

| Codi | Ut | Descripció | Rendiment | Preu | Import |
|---|---|---|---|---|---|
| mt52psc060j | U | Paperera per a platja model Bina "SANTA & COLE", per a encastar, de 122 cm d'altura i 165 litres de capacitat, amb cos troncocònic i tapa rodona amb forat central, de polietilè de color blau. (material) | 1.000 | 257.46 | 257.46 |
| mo041 | h | Oficial 1ª construcció d'obra civil. (mà d'obra) | 0.211 | 28.42 | 6.00 |
| mo087 | h | Ajudant construcció d'obra civil. (mà d'obra) | 0.211 | 25.28 | 5.33 |
| % | % | Costos directes complementaris | 2 % | 268.79 | 5.38 |
|  |  | Costos directes |  |  | 274.17 |
