# Paperera per a platja, de polietilè

- Propietat de l'arxiu: CYPE INGENIEROS, S.A.
- Format: FIEBDC-3/2002
- Divisa: EUR
- Costos indirectes: 3.00 %
- IVA: 21.00 %

## T Equipament urbà

### TY Equipament per a platges

#### TYP Papereres

**TYP010** U Paperera per a platja, de polietilè.
Paperera per a platja model Bina "SANTA & COLE", de 92 cm d'altura, amb cos troncocònic i tapa rodona amb forat central, de polietilè de color blau, col·locada en superfície, fixada a una superfície suport (no inclosa en aquest preu). Inclús replanteig, elements d'ancoratge i eliminació i neteja del material sobrant Inclou: Replanteig. Muntatge de la paperera. Eliminació i neteja del material sobrant.
Criteri d'amidament de projecte: Nombre d'unitats previstes, segons documentació gràfica de Projecte.
Criteri de mesura d'obra: Es mesurarà el nombre d'unitats realment executades segons especificacions de Projecte.

| Codi | Ut | Descripció | Rendiment | Preu | Import |
|---|---|---|---|---|---|
| mt52psc060a | U | Paperera per a platja model Bina "SANTA & COLE", per col·locar en superfície, de 92 cm d'altura i 165 litres de capacitat, amb cos troncocònic i tapa rodona amb forat central, de polietilè de color blau, perns d'ancoratge. (material) | 1.000 | 293.22 | 293.22 |
| mt09reh330 | kg | Morter de resina epoxi amb sorra de sílice, d'enduriment ràpid, per a reblert d'ancoratges. (material) | 0.200 | 5.11 | 1.02 |
| mo041 | h | Oficial 1ª construcció d'obra civil. (mà d'obra) | 0.369 | 28.42 | 10.49 |
| mo087 | h | Ajudant construcció d'obra civil. (mà d'obra) | 0.369 | 25.28 | 9.33 |
| % | % | Costos directes complementaris | 2 % | 314.06 | 6.28 |
|  |  | Costos directes |  |  | 320.34 |
