# Fanal amb columna metàl·lica

- Propietat de l'arxiu: CYPE Ingenieros S.A.
- Format: FIEBDC-3/2016
- Programa: Generador de preus de la construcció. CYPE Ingenieros, S.A.
- Data: 05/07/2024
- Divisa: EUR
- Costos indirectes: 3 %
- IVA: 21 %

## T Equipament urbà

### TI Il·luminació viària

#### TIF Fanals

**TIF010** U Fanal amb columna metàl·lica.
Fanal, model Rama Led "SANTA & COLE", de 4700 mm d'altura, compost per columna cilíndrica d'acer galvanitzat pintat, de 127 mm de diàmetre i 1 lluminària rectangular d'alumini anoditzat, de 25 W de potència màxima, de 1163x200x98 mm, amb òptica d'alt rendiment de tecnologia led i 24 led de 1 W, classe de protecció I, grau de protecció IP66. Inclús dau de fonamentació realitzat amb formigó en massa HM-20/P/20/X0, accessoris i elements d'ancoratge. Totalment muntada, connexionada i comprovada.
Criteri de valoració econòmica: El preu no inclou l'excavació.
Inclou: Formació de fonamentació de formigó en massa. Preparació de la superfície de recolzament. Fixació de la columna. Col·locació de la lluminària. Connexionat. Neteja de l'element.
Criteri d'amidament de projecte: Nombre d'unitats previstes, segons documentació gràfica de Projecte.
Criteri de mesura d'obra: Es mesurarà el nombre d'unitats realment executades segons especificacions de Projecte.

| Codi | Ut | Descripció | Rendiment | Preu | Import |
|---|---|---|---|---|---|
| mt10hmf010tLc | m³ | Formigó HM-20/P/20/X0, fabricat en central. (material) | 0.254 | 83.57 | 21.227 |
| mt34syc015ja | U | Fanal, model Rama Led "SANTA & COLE", de 4700 mm d'altura, compost per columna cilíndrica d'acer galvanitzat pintat, de 127 mm de diàmetre i 1 lluminària rectangular d'alumini anoditzat, de 25 W de potència màxima, de 1163x200x98 mm, amb òptica d'alt rendiment de tecnologia led i 24 led de 1 W, classe de protecció I, grau de protecció IP66, inclús placa base i perns d'ancoratge. (material) | 1 | 1905.39 | 1905.390 |
| mq07cce010a | h | Camió amb cistell elevador de braç articulat de 16 m d'altura màxima de treball i 260 kg de càrrega màxima. (maquinària) | 0.22 | 21.68 | 4.770 |
| mo020 | h | Oficial 1ª construcció. (mà d'obra) | 0.396 | 28.42 | 11.254 |
| mo113 | h | Peó ordinari construcció. (mà d'obra) | 0.264 | 23.81 | 6.286 |
| mo003 | h | Oficial 1ª electricista. (mà d'obra) | 0.659 | 29.34 | 19.335 |
| mo102 | h | Ajudant electricista. (mà d'obra) | 0.659 | 25.25 | 16.640 |
| % | % | Costos directes complementaris | 2 % | 1984.902 | 39.698 |
|  |  | Costos directes |  |  | 2024.600 |

Residus:
- col·locació: mt10hmf010tLc Formigó HM-20/P/20/X0, fabricat en central; factor de residu 0.00139589

## Recursos

**mt10hmf010tLc** m³ Formigó HM-20/P/20/X0, fabricat en central
Dades tècniques: Cost energètic 1840.000 MJ; Emissió de CO2 230.000 kg; Codi LER 17 01 01; Massa de l'element 2300 kg; Volum 1.533333 m3

**mt34syc015ja** U Fanal, model Rama Led "SANTA & COLE"
Dades tècniques: Cost energètic 4704.407 MJ; Emissió de CO2 393.876 kg
Residus:
- embalatge: re150101 Envasos de paper i cartró. (component de residu); rendiment 0.35 kg; Codi LER 15 01 01; Massa de l'element 1 kg; Volum 0.001333 m3
