# Jardinera d'acer inoxidable

- Propietat de l'arxiu: CYPE Ingenieros S.A.
- Format: FIEBDC-3/2016
- Programa: Generador de preus de la construcció. CYPE Ingenieros, S.A.
- Data: 05/07/2024
- Divisa: EUR
- Costos indirectes: 3 %
- IVA: 21 %

## T Equipament urbà

### TM Mobiliari urbà

#### TMJ Jardineres

**TMJ020** U Jardinera d'acer inoxidable.
Jardinera model Plaza "SANTA & COLE", de 120x120x80 cm, amb panells d'acer inoxidable AISI 304 i estructura de perfils d'acer amb protecció antioxidant i pintura de color negre.
Inclou: Col·locació de la jardinera. Eliminació i neteja del material sobrant.
Criteri d'amidament de projecte: Nombre d'unitats previstes, segons documentació gràfica de Projecte.
Criteri de mesura d'obra: Es mesurarà el nombre d'unitats realment executades segons especificacions de Projecte.

| Codi | Ut | Descripció | Rendiment | Preu | Import |
|---|---|---|---|---|---|
| mt52jsc030r | U | Jardinera model Plaza "SANTA & COLE", de 120x120x80 cm, amb panells d'acer inoxidable AISI 304 i estructura de perfils d'acer amb protecció antioxidant i pintura de color negre, inclús fons de malla metàl·lica galvanitzada en calent i cubeta interior de fibra de vidre. (material) | 1 | 3761.74 | 3761.740 |
| mq04cag010a | h | Camió amb grua de fins a 6 t. (maquinària) | 0.22 | 56.47 | 12.423 |
| mo041 | h | Oficial 1ª construcció d'obra civil. (mà d'obra) | 0.264 | 28.42 | 7.503 |
| mo087 | h | Ajudant construcció d'obra civil. (mà d'obra) | 0.264 | 25.28 | 6.674 |
| % | % | Costos directes complementaris | 2 % | 3788.340 | 75.767 |
|  |  | Costos directes |  |  | 3864.107 |

## Recursos

**mt52jsc030r** U Jardinera model Plaza "SANTA & COLE"
Dades tècniques: Cost energètic 3483.840 MJ; Emissió de CO2 361.301 kg
Residus:
- embalatge: re150101 Envasos de paper i cartró. (component de residu); rendiment 1.584 kg; Codi LER 15 01 01; Massa de l'element 1 kg; Volum 0.001333 m3
